# MST-Stadthalle Mülheim an der Ruhr
Angebotsaufforderung (GAEB 90, DA83)
DV-Nummer: 20230913
Währung: EUR
Auftraggeber: Mülheimer Stadtmarketing und Tourismus GmbH, Theodor-Heuss-P

## Stahlbauarbeiten
Datum: 04.07.25

*Hinweis*
Als "Allgemeine Vertragsbedingungen für die Ausführung
von Bauleistungen"
gelten die Regelungen in der VOB, Teil B

Als "Allgemeine Technische Vertragsbedingungen für
Bauleistungen"
gelten die Regelungen in der VOB, Teil C.

Diese gelten im Auftragsfall als vereinbart.

*Hinweis*
AUSSCHREIBUNG UND VERGABE
Ausschreibung und Vergabe erfolgen nach den
"Allgemeinen Bestimmungen für die Vergabe von
Bauleistungen" (VOB/A), die jedoch nicht
Vertragsbestandteil werden. Der Auftraggeber ist nicht
verpflichtet, dem Mindestfordernden/ der
Mindestfordernden den Zuschlag zu erteilen. Der
Auftraggeber
hat die Absicht, die ausgeschriebenen Leistungen
ungeteilt in nur einen Auftrag einzubinden.

AUSSCHREIBUNGSUNTERLAGEN
Dem Bieter werden folgende Unterlagen zur Verfügung
gestellt:
a) das nachfolgende LV
b) Pläne/Zeichnungen/Skizzen
c) Fotos Bestand
d) Bauzeitenplan
e) Gutachten, Statik
f) Veranstaltungskalender

KALKULATION / ALTERNATIVAUSFÜHRUNGEN
Die Hauptpositionen des nachfolgenden LV sind zwingend
vom Bieter zu kalkulieren. Vorgesehene
Alternativausführungen sind nach Möglichkeit
anzubieten; bei niedrigeren Kosten werden sie zur
Ausführung kommen. Alternativfabrikate nach Wahl des
Bieters müssen absolut gleichwertig sein.
Bedarfspositionen sind auf der Preisbasis der
Hauptpositionen zu kalkulieren.

VERTRAGSGRUNDLAGEN
Als Vertragsgrundlagen für die Ausführung der
Arbeiten, Lieferungen und der unentgeltlich zu
erbringenden Nebenleistungen gelten in nachstehender
Reihenfolge:
a) das Auftragsschreiben
b) die Leistungsbeschreibung/Leistungsverzeichnis mit
beigef. Zeichnungen
c) die Besonderen Vertragsbedingungen
d) die Zusätzlichen Vertragsbedingungen
e) die Zusätzlichen Technischen Vertragsbedingungen
f) die Allgemeinen Technischen Vertragsbedingungen für
Bauleistungen (VOB/Teil C), in der zur Zeit
gültigen Fassung
g) die Allgemeinen Vertragsbedingungen für die
Ausführung von Bauleistungen (VOB/Teil B), in der zur
Zeit gültigen Fassung.

PREISE
Die im Leistungsverzeichnis eingesetzten Einheits- und
Pauschalpreise sind Festpreise für die gesamte
Ausführungsdauer der nachfolgend ausgeschriebenen
Bauleistungen, zwischenzeitliche Lohn- und
Materialpreiserhöhungen bleiben unberücksichtigt.
Reduzierungen oder Erweiterungen des
Leistungsumfanges bis zu einer Größenordnung von
20v.H. der Angebotssumme haben keine Auswirkung
auf die Einheitspreise.

AUFTRAGSERWEITERUNG, VERTRAGSÄNDERUNGEN
Ergänzungs- oder Erweiterungsaufträge sowie Änderungen
des Vertrages bedürfen der Schriftform. Dies
gilt auch für Stundenlohnarbeiten.

AUSFÜHRUNGSFRISTEN
Die vorgesehenen Ausführungsfristen sind im Deckblatt
dieses LV angegeben; sie werden nach
Feinabstimmung in das Auftragsschreiben übernommen und
Vertragsbestandteil. Kommt der
Auftragnehmer mit der Fertigstellung der Arbeiten in
Verzug (Fristverlängerung nur nach § 6 VOB/B), so ist
der Auftraggeber berechtigt, Ersatz für den
entstandenen Schaden zu verlangen und diesen vom
Guthaben des Auftragnehmers abzuziehen.

RECHNUNGEN
Alle Rechnungen sind mit den Nettopreisen (ohne 19%
Umsatzsteuer) aufzustellen. Die Umsatzsteuer ist
am Schluss jeder Rechnung gesondert auszuweisen. Die
vollständige Bezahlung der Rechnung und die
getätigte Abnahme der Leistungen schließen eine
spätere Rückforderung überzahlter Beträge nicht aus.
Alle Rechnungen sind beim Bauherrn einfach
einzureichen (Mengenberechnungen, Abrechnungszeichnungen, Handskizzen, Stundenlohnnachweise u.a.
einfach).

ABSCHLAGZAHLUNGEN
Abschlagzahlungen werden nach Vorlage einer
differenzierten Rechnung mit Leistungsnachweis unter
Einbehaltung von 5 v.H. des Wertes der jeweils
nachgewiesenen vertragsgemäßen Leistungen gezahlt.
Eine abweichende Regelung, etwa in Form eines festen
Zahlungsplanes, ist nicht gültig; sie bedarf einer
schriftlichen Fixierung im Rahmen des
Auftragsschreibens.

FORDERUNGSABTRETUNG
Ansprüche des Auftragnehmers gegen den Bauherrn können
nicht an Dritte abgetreten werden.

ABNAHME
Der Auftragnehmer hat die Beendigung der
Gesamtleistung bzw. von Teilen der Leistung anzuzeigen
und
die Abnahme, gegebenenfalls die Teilabnahme (§12 Nr.2
VOB/B) zu verlangen und rechtzeitig schriftlich
zu beantragen. Die Abnahme erfolgt nur in einem
förmlichen Verfahren durch ein von beiden Seiten
unterschriebenes Abnahmeprotokoll. Die Abnahme bezieht
sich nur auf die Güte der Leistungen. Der
Umfang der Leistungen ist vom Auftragnehmer gemäß §14
Nr.1 Satz3 VOB/B im Rahmen der Abrechnung
nachzuweisen.

GEWÄHRLEISTUNG, SICHERHEITSLEISTUNG

Für seine Lieferungen und Leistungen übernimmt der
Auftragnehmer die volle Garantie nach DIN 1961,
§13 VOB/B. Die Verjährungsfrist für
Gewährleistungsansprüche beträgt 5 Jahre. Für
Anstricharbeiten 3
Jahre. Bei Klima/Heizung/ Lüftung, 1 Jahr für
bewegliche Teile, 2 Jahre für wasserführende Teile, 5
Jahre
für übrige Teile und Funktion der Anlagen.

Die Gewährleistung beginnt mit der schriftlichen
Abnahme der gesamten erstellten Leistung durch den
Auftraggeber.

Als Sicherheit für die Vertragserfüllung hat der
Auftragnehmer eine Bürgschaft in Höhe von____ v. H. der
Auftragssumme einschließlich etwaiger Nachträge zu
stellen. Für diesen Fall entfällt der Sicherheitseinbehalt bei Abschlagszahlungen.

Als Sicherheit für die Gewährleistung werden 5 v.H.
der festgestellten Abrechnungssumme einbehalten,
solange keine Gewährleistungsbürgschaft vorliegt.

Nach Feststellung der Abrechnungssumme und Abnahme der
Leistungen hat der Auftragnehmer
Sicherheit durch eine Gewährleistungsbürgschaft in
Höhe von 5 v.H. der festgestellten
Abrechnungssumme zu stellen.

GERICHTSSTAND
Gerichtsstand für alle Streitigkeiten aus dem
geschlossenen Vertrag ist der Sitz oder Wohnort des
Auftraggebers.

GESCHÄFTSBEDINGUNGEN DES AN
Geschäftsbedingungen des Auftragnehmers, insbesondere
Zahlungs- und Lieferungsbedingungen,
Angaben über Erfüllungsort und Gerichtsstand, gelten
nur dann, wenn sie vom Auftraggeber ausdrücklich
und schriftlich anerkannt werden.

BAULEISTUNGSVERSICHERUNG / BAUWESENVERSICHERUNG
Der Auftraggeber schließt als Schutz gegen
Eigenschäden an der Neubauleistung eine Bauleistungsversicherung ab. Diese gewährt im Rahmen ihrer
Bedingungen den mitversicherten Auftragnehmern
Versicherungsschutz gegen Schäden durch
unvorhergesehene Ereignisse. Durch diese Versicherung
nicht abgedeckte Risiken trägt der Auftragnehmer. Für
den auf die Leistung des Auftragnehmers
entfallenden Teil der Bauwesenversicherung werden
0.30% aus der Summe der Schlussrechnung
einbehalten. Die Kosten für die Selbstbeteiligung
trägt der Auftraggeber.

WERBUNG
Werbung auf der Baustelle ist nur nach vorheriger
Zustimmung des Auftraggebers zulässig.

ALLGEMEIN
Der Auftragnehmer verpflichtet sich, jede vom
zuständigen Finanzamt vorgenommene Änderung in Bezug
auf die vorgelegte Freistellungsbescheinigung (§48 b
EStG) dem Auftraggeber unverzüglich schriftlich
mitzuteilen.

Es ist zwingend erforderlich, dass die Angaben zur
"Typenbezeichnung" und "Hersteller" bzw. "Fabrikat
und Typ" in die dafür vorgesehenen Zeilen vollständig
eingetragen werden. Es ist nur eine Typenbezeichnung sowie ein Hersteller zu benennen.

Spätestens nach Aufforderung des AG sind Nachweise wie
Datenblätter o. Ä., welche die Einhaltung von
geforderten Produktvorgaben und Materialeigenschaften
dokumentieren, durch den Bieter zu erbringen.

*Hinweis*
GESCHICHTE
 Zu Beginn des 20. Jahrhunderts entwickelte sich
Mülheim an der Ruhr durch die industrielle Expansion
 zur Großstadt. In diesem Zuge entstand zwischen 1923
und 1926 die Stadthalle  ein repräsentatives
 öffentliches Gebäude, das den kulturellen Ansprüchen
der wachsenden Stadtbevölkerung gerecht
 werden sollte. Entworfen wurde das Bauwerk vom
Architekten Hans Großmann, während Emil
 Fahrenkamp für die Gestaltung des Innenraums
verantwortlich war.
 Im Zweiten Weltkrieg erlitt die Stadthalle 1943 bei
einem Bombenangriff schwere Schäden und wurde
 nahezu vollständig zerstört. Erhalten blieben
lediglich der Ehrenhof, die Eingangshalle, die Fassaden
 sowie der Arkadengang an der Südseite.
 Der Wiederaufbau begann 1954 unter der Leitung des
Architekten Gerhard Graubner aus Hannover.
 Dabei wurde das Gebäude nicht originalgetreu
rekonstruiert, sondern um zusätzliche
 Veranstaltungssäle und moderne technische Ausstattung
erweitert. Die Wiedereröffnung fand am 11.
 Oktober 1957 statt.
 In den folgenden Jahren wurde die Stadthalle
umfassend renoviert und durch weitere Anbauten
 ergänzt. Heute fungiert sie als modernes Kultur- und
Kongresszentrum.

BESCHREIBUNG DES BAUWERKS
 Es handelt sich um ein mehrgeschossiges Gebäude mit
einer neo-klassizistischen Natursteinfassade
 aus Muschelkalk, deren sachliche und blockhafte Front
sich über eine Arkadenreihe zum Flussufer hin
 öffnet.
 Südlich ist der Stadthalle ein Portalbau mit einem
Arkadengang vorgesetzt. Dieser diente bis zum
 Wiederaufbau und der Neukonzeption in den 1950er
Jahren als Haupteingang.
 Der Arkadengang besteht aus einer doppelten
Säulenreihe und umfasst insgesamt acht Abschnitte.
 Die mittleren vier Abschnitte werden druch eine
raumhohe Stahl-Glas-Fassade vom Innenraum
 getrennt. Dahinter befindet sich die Galerie des
Veranstaltungssaals "Caruso".
 Im Zuge der Landesgartenschau 1992 wurde an der
südöstlichen Gebäudeecke eine massive
 Freitreppe angebaut, um die tiefer liegende Parkebene
zu erreichen.

ZUSTAND DES BAUWERKS
 Es wurde ein Bauschadensbericht erstellt, welcher mit
umfassenden Analysen von Fachingenieuren
 unterlegt ist. Dieser Bericht ist dem LV angehängt.
  Es wird die Sanierung des südlichen Arakdenganges
der Stadthalle Mülheim vorgenommen.

BESONDERE ANGABEN ZUR BAUSTELLE
 Der Arkadengang der Stadthalle befindet sich an der
Straße "Am Schloss Broich", die östlich in die
 Schlossbrücke übergeht. Diese führt über die Ruhr,
deren Ufer entlang der Ostseite des Gebäudes
 verläuft. Der Arkadengang dient momentan als Fußweg
und grenzt an einen parallel verlaufenden
 Radweg. Über eine Freitreppe ist von hier aus der
Zugang zum Ruhrufer sowie zur angrenzenden
 Parkebene möglich.Während der Bauarbeiten bleibt
diese Freitreppe jeoch gesperrt. Zudem wird der
 Fuß- und Radweg unterhalb der Brücke- vom
"Ruhrkristall" bis zum Tor an der Stadthalle- ebenfalls
 nicht nutzbar sein. Der Rad- und Fußverkehr oberhalb
der Brücke wird auf die Straße "Am Schloss
 Broich" umgeleitet und durch Baken vom motorisierten
Verkehr getrennt.
 Die Zufahrt zur Baustelle erfolgt über den
"Theodor-Heuss-Platz". Da diese gleichzeitig als
 Feuerwehrzufahrt dient, muss sie jederzeit frei
zugänglich sein.
 Während der Bauarbeiten betreten Mitarbeitende und
Besucher die Stadthalle über zwei dauerhaft
 freizuhaltende Zugänge: einen an der Westseite des
Gebäudes sowie einen weiteren im Bereich des
 Arkadenganges. Letzterer muss über eine provisorische
Brücke erreichbar sein.
 Der gesamte Arkadengang wird weiträumig mit einem
Bauzaun abgesichert. Darüber hinaus ist die
 Baustelle mit einer durchgängigen Überwachung
ausgestattet.
 Der Zugang zur Baustelle im Untergeschoss der
Stadthalle erfolgt über einen Wanddurchbruch
 unterhalb der Freitreppe. Der Abschnitt der
Stadthalle, der von den Betonierarbeiten betroffen
ist, ist
 räumlich vom Rest der Stadthalle getrennt. Eine Tür
im Lager schafft eine Verbidnung zwischen
 beiden Gebäudeteilen, die als Fluchtweg fungiert und
nur im Notfall benutzt werden darf.

 Bei der Durchführung aller Arbeiten sind Lärm und
sonstige Störbelästigungen für die Nutzer der
 Stadthalle und der angrenzenden Gebäude in zumutbaren
Grenzen zu halten.

 Alle Arbeiten sind unter der ständigen Aufsicht
erfahrener und verantwortungsbewußter Bauleiter,
 Poliere und Vorarbeiter auszuführen. Alle Arbeiten
müssen Hand in Hand mit den am Bau beteiligten
 Gewerken abgestimmt und ausgeführt werden. Die
Arbeitszeit wird auf Werktags und Abends bis
 19.00 beschränkt.
 Für eine stets saubere und aufgeräumte Baustelle hat
jeder Auftragnehmer eigenverantwortlich Sorge
 zu tragen. Gleiches gilt für Verunreinigungen
umliegender Verkehrsflächen und die Einhaltung der
 Unfallverhütungsvorschriften (UVV).

 Für nicht durchgeführte Auftragnehmerpflichten wie
Bauschuttbeseitigung
Unfallverhütungsmaßnahmen und Einhaltung der UVV
Sicherung der Baustelle und der Baustelleneinrichtung
 und dem Bauherren dadurch entstehende Lasten werden
von der Schlussrechnung des zuständigen
 Auftragnehmers einbehalten.

 Die für die Lagerung der Ausstattungsgegenstände
vorgesehenen Flächen sind rechtzeitig mit dem AG
 bzw. dem BL abzuklären.

SICHERUNG DER BAUSTELLE
Der Auftragnehmer hat alle zur Sicherung der Baustelle
nach den gesetzlichen, polizeilichen und
Unfallverhütungs-Vorschriften erforderlichen Maßnahmen
unter voller eigener Verantwortung auszuführen
oder diese zu veranlassen. Der Auftragnehmer haftet
für sämtliche aus der Unterlassung solcher
Maßnahmen dem Auftraggeber erwachsenden Schäden. § 10
Nr. 2 Absatz 1 Satz 2 VOB/B bleibt
unberührt. Nach Beendigung der Bauarbeiten sind die
Schutzvorrichtungen bis zur Anweisung durch die
Bauleitung/Sigeko vorzuhalten und auf Anweisung zu
entfernen.

BAUWASSER UND STROMANSCHLUSS
Bauwasseranschluss:
Ist mit haushaltsüblichen Anschlüssen vorhanden.

Stromanschluss:
Ist mit haushaltsüblichen Anschlüssen vorhanden.

Sonstige Anschlüsse:
- keine -

Kosten des Verbrauchs:
Bei Arbeiten in genutzten baulichen Anlagen hat sich
der Auftragnehmer mit der Hausverwaltung in
Verbindung zu setzen und eine Erstattungsregelung zu
treffen.

TERMINABLAUF
Der Auftragnehmer hat unmittelbar nach
Auftragserteilung mit der zuständigen Bauleitung
verbindliche
Ausführungstermine abzustimmen. Der Auftragnehmer hat
einen Terminablaufplan zu erstellen, aus dem
der Ablauf der gesamten, in der Leistungsbeschreibung
enthaltenen Arbeiten zu ersehen ist. Als
Zeiteinheit ist die Woche zu wählen. Die in der
Bauzeit enthaltenen Unterbrechungen, wie Bauferien und
dgl. sind zu beachten.

Der Auftraggeber behält sich vor, im Auftragsschreiben
das Ende der Ausführungsfrist und etwaige
Einzelfristen datumsmäßig festzulegen.

ZUTRITT ZUR BAUSTELLE
Zutritt zur Baustelle durch nicht an der Ausführung
Beteiligte ist nur mit Genehmigung der Bauleitung
zulässig. Eine Zustimmung schließt jedoch alle
Haftungsansprüche aus.

LÄRMSCHUTZ
Bei der Durchführung der Arbeiten ist das
Bundesimmissionsschutzgesetz (aktuelle Fassung) zu
beachten. Die Belästigung der benachbarten Anwohner
und der, in den umliegenden Wohn- und
Betriebsgebäuden tätigen Personen durch Staub und
Lärmemissionen sind durch geeignete Maßnahmen
zu minimieren.

ABFALLENTSORGUNG
Die Entsorgung von Abfällen muss unter Beachtung des
Kreislaufwirtschafts- und Abfallgesetzes erfolgen.
Baustellenabfälle sind vom Zeitpunkt ihrer Entstehung
an voneinander getrennt zu halten, soweit dies für
ihre ordnungsgemäße Verwertung bzw. Entsorgung
erforderlich ist. Sollten bei der Baumaßnahme
Sonderabfälle (z.B. Teerpappe, behandelte
Holzfensterrahmen, asbesthaltige Materialien,
PAK-haltige
Isolierungen o.ä.) anfallen, so müssen diese getrennt
entsorgt werden. Sie dürfen nicht mit dem
Bauschutt vermischt werden.

AUSFÜHRUNGSUNTERLAGEN DES AG
Die Ausführungsunterlagen werden auf schriftlichen
Antrag in 1-facher Ausfertigung unentgeltlich
übergeben. Weitere Unterlagen werden gegen Erstattung
der Selbstkosten zur Verfügung gestellt.

BAULEITUNG DES UNTERNEHMERS
Der AN ist verpflichtet, die Baustelle für den Bereich
seiner Leistungen durch einen Fachbauleiter
überwachen zu lassen. Der Fachbauleiter hat während
der Durchführung der vertraglichen Leistungen
eine intensive Baustellenpräsenz zu gewährleisten. Er
muß über eine der Aufgabe entsprechende
abgeschlossene Fachausbildung und eine angemessene
Baustellenpraxis verfügen. Der Fachbauleiter ist
namentlich mit der Auftragsbestätigung zu benennen. Er
darf nur in besonderen Fällen und nur mit
Genehmigung des Auftraggebers ausgetauscht werden. Aus
triftigen Gründen kann der AG jedoch die
sofortige Ablösung verlangen.

ALLGEMEIN
Eine Feststellung unsachgemäß ausgeführter Arbeiten,
insbesondere Toleranzüberschreitungen der
Vorhandwerker, die ein zulässiges Maß überschreiten,
sind der Bauleitung vor Beginn der weiteren
Arbeiten schriftlich anzuzeigen.

BAUTAGEBERICHTE
Der AN ist verpflichtet, Bautageberichte zu führen und
der Bauleitung wöchentlich unaufgefordert zu
übergeben. Sie müssen die Anzahl und den Beruf der auf
der Baustelle Beschäftigten, die ausgeführten
Leistungen und besondere Vorkommnisse enthalten.

ORTSBESICHTIGUNG
Der Bieter hat sich vor Angebotsabgabe Kenntnis von
der Grundstücks- und Baustellensituation zu
verschaffen. Aus Unkenntnis der örtlichen Situation
gestellte Nachforderungen von Mehrkosten können
nicht geltend gemacht werden und werden abgelehnt.

*Hinweis*
Sämtliche Maße sind zuvor am Bau zu nehmen, sofern
keine Detailzeichnungen vorliegen.

Vor Ausführungsbeginn hat der Auftragnehmer mit dem
Auftraggeber festzulegen, wo das zu verwendende
Material auf der Baustelle gelagert werden kann, um
gegenseitige Störungen der am Bau beteiligten
Handwerker während der Bauausführung zu vermeiden.

Die Baustelle ist täglich zu reinigen, dies gilt auch
für die Gerüstlagen. Der anfallende Schutt ist von den
Gerüsten zu entfernen und auf Kosten des AN zu
entsorgen.

Die gesamten Arbeiten sind vor der Maßnahme mit der BL
zu besprechen. Hier ist vor allem die Koordination
mit den anderen Gewerken genauestens abzusprechen.

Bei der gesamten Anlage handelt es sich um ein
bauzeitliches Denkmal. Alle Veränderungen sind mit
der Bauleitung und der Denkmalpflege abzustimmen.

Die Nutzung, Weiterleitung, Veröffentlichung von
Bild-, Ton-, und Videomaterial der gesamten
Baumaßnahme, der Mitarbeitern, der Anwohner, Nutzern
und den umliegenden Bereichen ist
ausnahmslos untersagt und bedarf einer schriftlichen
Genehmigung durch den Bauherr!!!

Weitere Auskünfte erteilt der Architekt.

*Hinweis*
1. LEISTUNGSÜBERBLICK STAHLBAUARBEITEN

Baustelleneinrichtung
Fußboden in der Gastronomie schützen
Erstellung eines Restaurierungskonzepts, einer
Bauteilöffnung, einer Werk- und Montageplanung etc.
Demontage und Entsorgung der vorhandenen Glasscheiben
Demontage und Einlagerung der denkmalgeschützten
messingfarbenen Aluminiumprofile
Denkmalgerechte Ergänzung fehlender oder schadhafter
Profile
Denkmalgerechte Oberflächenbehandlung und
Oberflächenfinish der bestehenden messingfarbenen
Aluminiumprofile
Montage einer 2-fach-Isolierverglasung als VSG
Goetheglas
Montage der neu aufbereiteten Aluminiumprofile
Dokumentation der ausgeführte Arbeiten und der
gelieferten Bauteile

*Hinweis*
2. TERMINE

Ausführungsbeginn:  29.09.2025
Ausführungsende:  14.11.2025
Planung und Vorbereitung: 3 Wochen vor
Ausführungsbeginn

Weitere Informationen zu Ausführungsfristen siehe BVB.

*Hinweis*
3. GEWERKE ZUR SANIERUNG DER STADTHALLE MÜLHEIM

Verkehrssicherung: Verkehrssicherung des öffentlichen
Straßenraumes und sonstige
Baustelleneinrichtung

Rohbauarbeiten: Baustelleneinrichtung,
Mauerwerkssanierung, Ausbau und Lagerung des
denkmalgeschützen Natursteinbelags, Unterfangung und
Betonierung einer neuen Stahlbetondecke,
Abdichtungs- sowie Entwässerungsarbeiten

Stahlbauarbeiten: Sanierung der Stahl-Glas-Fassade,
Wiedereinbau der Brüstungsgeländer

Natursteinarbeiten: Wiedereinbau und Ergänzung des
denkmalgeschützen Natursteinbelags, sonstige
Ergänzungen im Bereich Naturstein

*Hinweis*
4. BAUTEILBESCHREIBUNG STAHL-GLAS-FASSADE

Bei der zu sanierenden Fassade handelt es sich um eine
Stahl-Glas-Fassade mit einer Höhe von ca. 5,62m
und Breite von 13,5m. Die Fassade besteht aus vier
Rundbögen, wird horizontal durch zwei Riegel geteilt
und
pro Rundbogen verlaufen zwei Pfosten in der Vertikalen.

Als Grundlage des Bestandszustands mit zusätzlichen
Informationen bezüglich Materialität und
Konstuktionsaufbau dient ein angehängtes Gutachten.

*Hinweis*
5. MASSNAHMENBESCHREIBUNG

Der Sockel wird im Vorhinein durch das Gewerk Rohbau
freigelegt.

Die messingfarbenen Aluminiumzierleisten und das
darunter liegende messingfarbene Aluminiumblech der
gesamten Fassade werden innen und außen demontiert und
denkmalgerecht für den Wiedereinbau gelagert.
Sie werden gereinigt und mit einem Oberflächenfinish
versehen.

Die Glasscheiben werden lediglich unterhalb des
waagerechten Koppelstoßes demontiert. Dies betrifft die
beiden unteren, rechteckigen Reihen. Zur Abdeckung der
Öffnungen werden einbruchhemmende und
schlagregendichte Holzverschläge hergestellt und
montiert.

Die nun offen liegenden Stahlprofile werden partiell
gerichtet und offene Risse und Löcher werden
verschlossen. Stark korrodierte oder geschädigte
Profilbereiche werden ausgearbeitet bzw. entfernt.
Die Stahloberflächen werden entrostet, gereinigt und
mit einem Korrosionsschutz versehen. Ein
Ausgleichsprofil zum Bautiefenversatz wird eingelassen.
Der Flachstahl wird auf der Innenseite zur Aufnahme
der neuen Glasscheiben gedoppelt.

Die bestehenden Glasscheiben werden durch eine
2-fach-Isolierverglasung ausgetauscht und versiegelt.
Das Sockelblech wird außen erneuert und innen
gereinigt und beschichtet.

Analog zum historischen Bestand werden zwischen
Stahlprofil und Aluminiumblech Holztrennstreifen
angebracht. Das Aluminiumblech und die Zierleisten
werden mithilfe von Befestigungsclipse an die
Stahlprofile geschraubt.

*Hinweis*
6. HINWEISE DENKMALAMT

Die Glasfassade ist während der
Instandsetzungsarbeiten ohne Beschädigungen zu umbauen
und zu
schützen. Sie muss vor Ort fachgerecht im bestehenden
Gesamtzustand dokumentiert und bearbeitet
werden; ein vollständiger Ausbau ist nicht vorgesehen.

Stark korrodierte Einzelprofile im Bodenbereich dürfen
bei Bedarf in begrenztem Umfang vor Ort fachgerecht
ersetzt werden. Der genaue Umfang eines möglichen
Materialaustauschs kann erst nach vollständiger
Demontage der messingfarbenen Aluminiumleisten
beurteilt werden. Eine Schadenskartierung dient dabei
als Grundlage für die Abstimmung mit der Unteren
Denkmalbehörde sowie dem LVR-ADR. Eine Freigabe
durch die Untere Denkmalbehörde ist vor Beginn
entsprechender Maßnahmen abzuwarten.

Die messingfarbenen Aluminiumleisten und -profile sind
sorgfältig und ohne Beschädigung zu demontieren,
zu nummerieren und ihre ursprüngliche Position
zeichnerisch zu dokumentieren. Während der Arbeiten ist
eine sachgerechte, trockene und frostfreie Lagerung
sicherzustellen.

Nach Durchführung exemplarischer Reinigungsproben ist
die oberflächenschonende Bearbeitung der
Aluminiumleisten anhand von Musterflächen mit der
Unteren Denkmalbehörde abzustimmen.

### Titel 01 Baustelleneinrichtung

**01.1 Baustelleneinrichtung**
Einrichten der vollständig betriebsfähigen
Baustelleneinrichtung
inkl. Anfuhr, Aufstellen und Unterhaltung aller zur
Ausführung
der nachfolgend beschriebenen Leistungen erforderlichen
Geräte, Hebezeuge und Maschinen.

Die Einrichtungsflächen sind nach Absprache und
Vorgabe der
Bauleitung einzurichten. Nach Abschluss der Arbeiten
ist die
Einrichtungsfläche sauber und im Originalzustand
wiederherzustellen.

Vorhaltung über die Dauer der in diesem LV
beschriebenen
Leistungen.
Menge: 1,000 psch

**01.2 Fußboden schützen**
Vollflächiges Abdecken des raumseitigen Fußbodens im
Bereich der Fassade zum Schutz vor Verunreinigungen und
mechanischen Beschädigungen einlagig mit Malervlies
min.
250g /m² und einlagig mit Spanplatte, Stärke min. 12
mm,
einschl. dem Vorhalten und dem Beseitigen nach Abnahme
der
Bauleistungen.
Die Stöße der Abdeckplatten sind mit Klebeband
abzukleben.
Heizungsschächte sind ebenfalls zu schützen
Menge: 18,500 m2

**01.3 Alu-Rollgerüst**
*** Bedarfsposition ohne GB
Lieferung, Vorhaltung, Umbau und Wiederaufbau eines
Alu-Rollgerüsts für die im LV beschriebenen Arbeiten
ab einer
Bearbeitungshöhe höher 3,50m. Das Rollgerüst kommt auf
der
Belagsfläche des Innenraumgerüsts für die Arbeiten an
den
Gewölbedecken etc. zum Einsatz.
Menge: 1,000 St

### Titel 02 Planung und Vorbereitung

**02.1 Restaurierungskonzept**
Erstellen eines Konzepts zur Restaurierung der
historischen
Glasfassade an der Stadthalle in Mülheim, welches den
strukturierten Aufbau mit ausführlicher Auflistung,
Beschreibung
und Bepreisung aller Bearbeitungsschritte beinhaltet.
Menge: 1,000 St

**02.2 Bauteilöffnung Glasaufmaß**
Für das Glasaufmaß sind die messingfarbenen
Aluminiumzierleisten und die Glashalteleisten zu
demontieren
und nach dem Aufmaß wieder zu montieren.
Menge: 1,000 St

**02.3 Werk- und Montageplanung**
Alle wesentlichen Details sind in der Werk- und
Montageplanung aufzunehmen, insbesondere:

Elementgrößen, Baulängen, Bauform,
Elementanordnung,
Elementnummerierung,
Bestehende Befestigungspunkte,
Verbindungspunkte, Verbindungsmittel,
Stoß- oder Schrägblattverbindungen,
Sonstige Besonderheiten,
Produktdatenblätter von allen Materialien, inkl.
Beschichtungssystem, Befestigungsteilen usw.

inkl. Prüfzeugnisse/Zulassungen/Eignungsnachweise.

Ebenfalls müssen alle Datenblätter zu Produkten vor
Ausführung oder Bestellung von der Objektüberwachung
freigegeben werden. Nicht freigegebene Produkte oder
Verfahren dürfen nicht verwendet werden.

Ebenfalls sind dazu vorher die Muster vorzulegen, ggf.
auch
mehrere Muster, falls dies angefordert wird.

Die vorgenannte Werkplanung ist der Objektüberwachung
als
pdf-Dateien zu übergeben.

Im Zuge der Bauausführung wird es weitere Termine mit
der
Denkmalbehörde geben, dort abgestimmte Festlegungen
sind
zu berücksichtigen. Soweit neue Leistungen
erforderlich sind
oder werden soweit notwendig ggf. Zusatzaufträge
erfolgen.
Menge: 1,000 St

**02.4 Statischer Nachweis**
Erstellen eines statischen Nachweises über die neue
Verglasung sowie eines Standsicherheitsnachweises der
bestehenden Konstruktion in 2-facher Ausfertigung.

Eine Ausfertigung der Unterlagen ist auf der Baustelle
vorzuhalten, eine weitere dem Auftraggeber vor
Arbeitsbeginn
zu übergeben.
Menge: 1,000 psch

**02.5 Glasmuster**
Handmuster der ausgeschriebenen Glasflächen liefern.

Glas:
2-Fach-Isolierverglasung
VSG Goetheglas 4mm/PVB0,76/Floatglas 4mm SZR 8mm
VSG Floatglas 4mm/PVB0,76/Floatglas 4mm

Fabrikat: SCHOTT Restaurierungsglas
Typ:  Goetheglas

Abmessung: ca. 20 x 30 cm
Menge: 4,000 St

**02.6 Profilmuster**
Handmuster der durch die Denkmalbehörde festgelegten
messingfarbenen Aluminiumprofile liefern.

Abmessung: ca. 5 x 30 cm
Menge: 4,000 St

### Titel 03 Demontagearbeiten

**03.1 Stahlgeländer demontieren**
Stahlgeländer außen vor der Glasfassade nummerieren,
demontieren und denkmalgerecht verpacken, einschl.
trockene
und witterungsgeschützte Lagerung bis zum Wiedereinbau.
Menge: 4,000 St

**03.2 Aluminiumzierleisten demontieren**
Messingfarbene Zierleisten aus Aluminium nummerieren,
demontieren und denkmalgerecht verpacken, einschl.
trockene
und witterungsgeschützte Lagerung bis zum Wiedereinbau.

Ausbauort: innen und außen

Abrechnung über lfdm.
Menge: 475,000 m

**03.3 Aluminiumflachprofil demontieren**
Messingfarbenes Flachprofil aus Aluminium zwischen
Zierleisten und Holztrennstreifen nummerieren,
demontieren
und denkmalgerecht verpacken, einschl. trockene und
witterungsgeschützte Lagerung bis zum Wiedereinbau.

Ausbauort: innen und außen

Abrechnung über lfdm.
Menge: 300,000 m

**03.4 Winkelglasleisten demontieren**
Winkelglasleisten nummerieren, demontieren und
denkmalgerecht verpacken, einschl. trockene und
witterungsgeschützte Lagerung bis zum Wiedereinbau.

Ausbauort: innen und außen

Abrechnung über lfdm.
Menge: 475,000 m

**03.5 Glasscheiben demontieren**
Glasgewichte sind zu berücksichtigen. Glasscheiben
demontieren und fachgerecht entsorgen. Ein
entsprechender
Entsorgungsnachweis ist zu führen.

Kitt- bzw. Silikonfugen beidseitig einschneiden. Glas
demontieren und zum Abtransport verladen. Kitt- und
Silikonreste rückstandslos entfernen.

8 Stk. ca. 800 x 2100 mm
4 Stk. ca. 1200 x 2100 mm
3 Stk. ca. 600 x 2100 mm
8 Stk. ca. 800 x 500 mm
4 Stk. ca. 1200 x 500 mm
3 Stk. ca. 600 x 500 mm
Menge: 1,000 St

**03.6 Befestigungsclipse demontieren**
Befestigungsclipse der Aluminiumleisten bestehend aus
Federklammer und Befestigungsschraube behutsam
demontieren, einschl. trockene und witterungsgeschützte
Lagerung bis zum Wiedereinbau.

Stark beschädigte Befestigungsclipse sind fachgerecht
zu
entsorgen. Ein entsprechender Entsorgungsnachweis ist
zu
führen.
Menge: 750,000 St

**03.7 Holztrennstreifen demontieren**
Holztrennstreifen zwischen Rohrtragkonstruktion und
Aluminiumleisten demontieren und fachgerecht
entsorgen. Ein
entsprechender Entsorgungsnachweis ist zu führen.

Ausbauort: innen und außen

Abrechnung über lfdm.
Menge: 300,000 m

**03.8 Aluminiumblech demontieren**
Aluminiumblech im Sockelbereich nummerieren,
demontieren
und denkmalgerecht verpacken, einschl. trockene und
witterungsgeschützte Lagerung bis zum Wiedereinbau.

Stark beschädigte Aluminiumbleche sind fachgerecht zu
entsorgen. Ein entsprechender Entsorgungsnachweis ist
zu
führen.

Ausbauort: innen und außen

Abrechnung über lfdm.
Menge: 30,000 m

**03.9 Holzverschlag herstellen**
Holzverschlag mit OSB Platten, Stärke mind. 22 mm,
sowie
einer Stahlplatte, Stärke mind. 1,5 mm und Kanthölzern
einbruchhemmend und schlagregendicht, inkl. Folie als
Wetterschutz liefern, herstellen, vorhalten und nach
der
Beendigung der Bauleistung beseitigen.

8 Stk. ca. 800 x 2100 mm
4 Stk. ca. 1200 x 2100 mm
3 Stk. ca. 600 x 2100 mm
8 Stk. ca. 800 x 500 mm
4 Stk. ca. 1200 x 500 mm
3 Stk. ca. 600 x 500 mm
Menge: 1,000 St

### Titel 04 Restaurierungsarbeiten

**04.1 Stahlprofile richten, Gehrungen/Löcher schließen**
Einige Profile und Gehrungen müssen leicht gerichtet,
Risse
und Löcher verschlossen werden.

Größe der Risse: Löcher max. 100 x 100 mm

Preis inkl. Materialanteil.
Menge: 10,000 St

**04.2 Korrodierte Profile ergänzen**
Ersatz stark korrodierter oder geschädigter
Profilbereiche durch
Ausarbeiten oder Entfernung massiver Schadstellen im
Profilbereich der Stahlrahmen und passgenauer
Ergänzungen
mit profilierten Passstücken durch entsprechend
festgelegte
Verbindungstechniken. Die Ersatzstücke sind durch
eigene
Herstellung passgenau herzustellen und einzusetzen. Die
anfallenden Schweißnähte sind oberflächenbündig zum
Bestand
abzuschleifen.

Länge: bis 300 mm

Preis je Profilaustausch.
Menge: 15,000 St

**04.3 Flachstahl aufdoppeln**
Bestehende Konstruktion zur Aufnahme des neuen Glases
auf
der Innenseite mit Flachstahl verstärken.

Abmessung: ca. 35 x 8 mm

Abrechnung über lfdm.
Menge: 150,000 m

**04.4 Holztrennstreifen herstellen**
Holztrennstreifen (Holzfaserplatte) analog zu
historischem
Bestand neu herstellen.

Abmessung: ca. 35 x 4 mm

Abrechnung über lfdm.
Menge: 300,000 m

**04.5 Befestigungsclipse herstellen**
Stark beschädigte Befestigungsclipse bestehend aus
Federklammer und Befestigungsschraube entsprechend dem
Bestand neu herstellen.

Abrechnung nach tatsächlich benötigter Stückzahl.
Menge: 350,000 St

**04.6 Edelstahlblech Sockel außen herstellen**
Anthrazitfarbenes Edelstahlblech im Sockelbereich
außen,
blank und kratzerfrei herstellen.

Abmessung: ca. 100 x 2 mm

Abrechnung über lfdm.
Menge: 15,000 m

### Titel 05 Oberflächenbehandlung

**05.1 Stahloberflächen reinigen**
*** Bezugsbeschreibung
Die freigelegten Stahloberflächen sind vollständig zu
entrosten
und so zu reinigen, dass sie eine fachgerecht
vorbereitete
Oberfläche für eine neue Beschichtung darstellen.
Bauzeitliche Fassungsbefunde sind an den exemplarisch
untersuchten Stellen im weiteren Arbeitsprozess so zu
sichern,
dass sie bei der Maßnahme nicht weiter reduziert oder
beschädigt werden und somit der Nachwelt als
Primärdokumente erhalten werden können. Alle Arbeiten
sind
sorgfältig auszuführen.

Einzusetzende Reinigungstechnik:
Die Aufgabenstellung kann nach vorheriger Festlegung
durch
die Fachbauleitung in Abstimmung mit der Denkmalpflege
erfolgen.

Für die händische Entfernung der Beschichtungen und der
Korrosionen sind geeignete Pinsel- oder Zopfbürsten
einzusetzen. Die abgenommenen Anhaftungen, Korrosionen
und Beschichtungen sind fachgerecht zu entsorgen.

Nach Erfordernis und in Ankündigung durch die
Fachbauleitung
sind als Referenz für den zu erzielenden Reinigungsgrad
Musterflächen anzulegen. Die Aufwendungen für die
Bemusterungen sind in die Einheitspreise
einzukalkulieren.

Die vom AN eingesetzte Reinigungstechnik ist der
Fachbauleitung in einem abgestimmten Termin in
praktischer
Ausführung in allen Arbeitsgängen vorzustellen und zur
weiteren
Ausführung bzw. Verwendung freizugeben. Die einzelnen
Arbeitsschritte sind anschließend fotografisch zu
dokumentieren.
Menge: 42,000 m2

**05.2 wie zuvor jedoch: Stahlgeländer**
*** wie Position 05.1
Oberflächenfinish nach Bemusterung und Freigabe der
Bauleitung/Denkmalpflege herstellen.
Menge: 4,000 St

**05.3 wie zuvor jedoch: Aluminiumzierleisten**
*** wie Position 05.1
Eloxieren der Aluminiumoberflächen nach Bemusterung und
Freigabe der Bauleitung/Denkmalpflege.

Farbton: Messing

Abrechnung über lfdm.
Menge: 475,000 m

**05.4 Aluminiumzierleiste polieren**
*** Bedarfsposition ohne GB
Aluminiumoberfläche der Zierleisten parallel zur
Einbaurichtung
in Korn 240 schleifen.

Abrechnung über lfdm.
Menge: 475,000 m

**05.5 wie zuvor jedoch: Aluminiumflachprofil**
*** wie Position 05.1
Eloxieren der Aluminiumoberflächen nach Bemusterung und
Freigabe der Bauleitung/Denkmalpflege.

Farbton: Messing

Abrechnung über lfdm.
Menge: 300,000 m

**05.6 Aluminiumflachprofil polieren**
*** Bedarfsposition ohne GB
Aluminiumoberfläche des Flachprofils parallel zur
EInbaurichtung in Korn 240 schleifen.

Abrechnung über lfdm.
Menge: 300,000 m

**05.7 wie zuvor jedoch: Aluminiumflachprofil Sockel innen**
*** wie Position 05.1
Eloxieren der Aluminiumoberflächen nach Bemusterung und
Freigabe der Bauleitung/Denkmalpflege.

Farbton: Messing

Abrechnung über lfdm.
Menge: 15,000 m

**05.8 Aluminiumflachprofil Sockel innen polieren**
*** Bedarfsposition ohne GB
Aluminiumoberfläche des Sockelflachprofils innen
parallel zur
Einbaurichtung in Korn 240 schleifen.

Abrechnung über lfdm.
Menge: 15,000 m

**05.9 Korrosionsschutzbeschichtung und Farbauftrag**
Die Elemente der Stahlrahmenkonstruktion sind nach der
Entrostung mit einem Korrosionsschutz zu versehen. Die
Oberflächen müssen vor dem Auftrag der
Korrosionsschutzbeschichtung frei von Schlacke, Ölen
und
Fetten sein. Der Anstrichaufbau ist in hoher
Ausführungsqualität
durchzuführen.

Das auf den Eisenteilen neu zu applizierende
Korrosionsschutzsystem sollte auf das
Oberflächenreinheitsgrad abgestimmt sein und gemäß DIN
EN
12944 für Korrosivitätskategorie C3 zertifiziert sein.
Die
Produkte sind vor der Verwendung im Detail mit der
Bauleitung/Denkmalpflege abzustimmen. Dazu sind
Produktdatenblätter einzureichen.

Folgende Schichten sollen aufgebracht werden:
1x Kriechöl penetrieren
2x Grundierung Dickschicht

Produkt Korrosionsschutz:

Angebotenes Fabrikat:
'.........'
(vom Bieter einzutragen)
Menge: 42,000 m2

**05.10 Zierleiste beschichten**
Oberflächenfinish der Aluminiumbauteile nach Freigabe
der
Bauleitung/Denkmalpflege mit mikrokristallinem Wachs
konservieren.

Abrechnung über lfdm.
Menge: 475,000 m

**05.11 Flachprofil beschichten**
Oberflächenfinish der Aluminiumbauteile nach Freigabe
der
Bauleitung/Denkmalpflege mit mikrokristallinem Wachs
konservieren.

Abrechnung über lfdm.
Menge: 300,000 m

**05.12 Flachprofil Sockel innen beschichten**
Oberflächenfinish der Aluminiumbauteile innen nach
Freigabe
der Bauleitung/Denkmalpflege mit mikrokristallinem
Wachs
konservieren.

Abrechnung über lfdm.
Menge: 15,000 m

### Titel 06 Montage

**06.1 Glasmontage**
Glashalteleiste raumseitig aufgrund der
Glasscheibenstärke neu
positionieren und befestigen. Vorlegeband auf
Glasanschlag
und Glashalteleisten kleben, Gläser in Rahmen
einsetzen.

Glas:
2-Fach-Isolierverglasung
VSG Goetheglas 4mm/PVB0,76/Floatglas 4mm SZR 8mm
VSG Floatglas 4mm/PVB0,76/Floatglas 4mm

Fabrikat: SCHOTT Restaurierungsglas
Typ:  Goetheglas

8 Stk. ca. 800 x 2100 mm
4 Stk. ca. 1200 x 2100 mm
3 Stk. ca. 600 x 2100 mm
8 Stk. ca. 800 x 500  mm
4 Stk. ca. 1200 x 500 mm
3 Stk. ca. 600 x 500 mm
Menge: 1,000 St

**06.2 Glasversiegelung**
Beidseitige Versiegelung der Glasscheibe mittels
Silikon.
Farbton nach Angabe der Bemusterung/Bauleitung.

Abrechnung über lfdm.
Menge: 290,000 m

**06.3 Holztrennstreifen montieren**
Holztrennstreifen auf Rohrkonstruktion montieren.

Einbauort: innen und außen

Abrechnung über lfdm.
Menge: 300,000 m

**06.4 Aluminiumblech Sockel innen montieren**
Messingfarbene Aluminiumbleche im Sockelbereich innen
mittels ursprünglicher Befestigungstechnik neu
befestigen.

Abrechnung über lfdm.
Menge: 15,000 m

**06.5 Edelstahlblech Sockel außen montieren**
Edelstahlbleche im Sockelbereich außen mittels
ursprünglicher
Befestigungstechnik neu befestigen.

Abrechnung über lfdm.
Menge: 15,000 m

**06.6 Aluminiumflachprofile montieren**
Messingfarbene Aluminiumflachprofile montieren.

Einbauort: innen und außen

Abrechnung über lfdm.
Menge: 300,000 m

**06.7 Befestigungsclipse montieren**
Befestigungsclipse bestehend aus Federklammer und
Befestigungsschraube montieren.
Menge: 350,000 St

**06.8 Aluminiumabdeckprofile montieren**
Messingfarbene Aluminiumabdeckprofile montieren.

Einbauort: innen und außen

Abrechnung über lfdm.
Menge: 475,000 m

**06.9 Ausgleichsprofil Bautiefenversatz montieren**
Ausgleichsprofil für den Bautiefenversatz montieren.

Abrechnung über lfdm.
Menge: 15,000 m

**06.10 Vorrichtung Stahlgeländer herstellen und montieren**
Vorrichtung Stahlgeländer bestehend aus einer
Fußplatte und
einem Stift zur Befestigung des Stahlgeländers
herstellen,
liefern und auf die Stahlbetondecke montieren.

Nach der Montage erfolgt die Abdichtung der
Vorrichtung über
das Gewerk Rohbauarbeiten. Erst nach Abschluss der
Abdichtungsarbeiten kann die Befestigung des
Stalgeländers
erfolgen.
Menge: 16,000 St

**06.11 Stahlgeländer montieren**
Stahlgeländer wiedereinbauen und montieren.
Menge: 4,000 St

### Titel 07 Dokumentation

**07.1 Dokumentation der ausgeführten Arbeiten**
Erstellen einer fachgerechten Dokumentation über die
ausgeführten Arbeiten inkl. Fotodokumentation.

Die Dokumentation wird 2-fach in Papierform sowie
digital als
pdf-Datei mit der Schlussrechnung eingereicht.

Der gesamte Ablauf der Sanierungsarbeiten bezogen auf
die
durchzuführenden Einzelmaßnahmen ist durch den AN zu
dokumentieren. Diese Dokumentation setzt sich aus
folgenden
Teilen zusammen:

Die Dokumentation umfasst die erschöpfende Beschreibung
der ausgeführten Maßnahmen unter exakter Benennung der
verwendeten Materialien und Ausführungstechniken (Der
Dokumentation sind Produktdatenblätter sämtlicher
verwendeter Materialien beizufügen). Sämtliche
Leistungen
sind durch exemplarische Fotos in ihren einzelnen
Arbeitsschritten zu dokumentieren.
Die Kartierungen enthalten die Einzeichnungen
wesentlicher
Sanierungsmaßnahmen, so dass Inhalte und
Lokalisierungen der einzelnen Maßnahmen möglich sind.
Die
Kartierungen sind in einigen Positionen geforderte
Leistungsnachweise und können in überarbeiteter Form
auch Bestandteil der Dokumentation werden.
Die Dokumentation ist Abrechnungsgrundlage und mit der
Schlussrechnung einzureichen.
Lieferung: Die Dokumentation ist in dreifacher
Ausfertigung
in je einem Aktenordner (DIN A4) zusammenzustellen und
dem Auftraggeber nach Abschluss der Dachsanierung (max.
21 Tage) zu übergeben; zusätzlich ist eine
Ausfertigung als
Daten CD bzw. auf USB-Stick zu liefern.
Fotos, Zeichnungen etc. dürfen vom Auftragnehmer nicht
weiter kommerziell genutzt werden.
Menge: 1,000 St

**07.2 Dokumentation aller gelieferten Bauteile**
Dokumentation für alle Ausführungen und gelieferten
Bauteile
als Revisionsunterlage.
Menge: 1,000 St

### Titel 08 Stundenlohnarbeiten

**08.1 Facharbeiterstunden zum Nachweis**
Arbeitsstunden eines Facharbeiters zur Ausführung im
LV nicht
vorgesehener Leistungen, inkl. aller Lohnnebenkosten
und aller
Nebenkosten für Kleingeräte, An- und Abfahrt sowie
sonstiger
Nebenkosten.
Ausführung nur nach vorheriger schriftlicher
Genehmigung
durch die Bauleitung. Stundenlohnnachweise sind
innerhalb von
3 Werktagen nach Ausführung der Arbeiten der
Bauleitung zur
Anerkennung vorzulegen.
Menge: 20,000 h

**08.2 Stunden eines Helfers zum Nachweis**
Arbeitsstunden eines Hilfsarbeiters zur Ausführung im
LV nicht
vorgesehener Leistungen, inkl. aller Lohnnebenkosten
und aller
Nebenkosten für Kleingeräte, An- und Abfahrt sowie
sonstiger
Nebenkosten.
Ausführung nur nach vorheriger schriftlicher
Genehmigung
durch die Bauleitung. Stundenlohnnachweise sind
innerhalb von
3 Werktagen nach Ausführung der Arbeiten der
Bauleitung zur
Anerkennung vorzulegen.
Menge: 20,000 h

**08.3 Stunden eines Auszubildenen im 3. Lehrjahr zum Nachweis**
Arbeitsstunden eines Auszubildenen im 3. Lehrjahr zur
Ausführung im LV nicht vorgesehener Leistungen, inkl.
aller
Lohnnebenkosten und aller Nebenkosten für Kleingeräte,
An-
und Abfahrt sowie sonstiger Nebenkosten.
Ausführung nur nach vorheriger schriftlicher
Genehmigung
durch die Bauleitung. Stundenlohnnachweise sind
innerhalb von
3 Werktagen nach Ausführung der Arbeiten der
Bauleitung zur
Anerkennung vorzulegen.
Menge: 20,000 h

**08.4 Kleingeräteeinsatz**
Tagespauschale für Kleingeräte und Handmaschinen bis
11 kg
für die Stundenlohnarbeiten wie z.B. Stemmhammer,
Handkreissäge, Kettenstämmer, Motorsäge, Tigersäge etc.
Abrechnung als Tagespauschale je Kleingerät inkl.
Verbrauchsmaterial.
Grundlage für eine Tagespauschale sind mind. 8,00
nachgewiesene Facharbeiterstunden. Weniger Stunden
wirken
sich anteilig auf die Pauschale aus: 4,00 h = 0,5 usw.
Menge: 10,000 St

**08.5 An- und Abfahrtspauschale pro Tag für reine Stundenlohnarbeiten**
Pauschale für An- und Abfahrt pro Tag. Abrechnung bei
reinem
Arbeitseinsatz für unvorhergesehene
Stundenlohnarbeiten.
Menge: 1,000 psch

USt %: 19,00
